# BRUGG Ausschreibungstexte FLEXWELL - Fernheizkabel GaebWriter V
Leistungsbeschreibung (GAEB 90, DA81)
Projektbezeichnung: BRUGG  Ausschreibungstexte FLEXWELL - Fernheizkabel  GaebWriter V
Währung: EUR
Auftraggeber: BRUGG Rohrsysteme GmbH

## BRUGG Ausschreibungstexte FLEXWELL - Fe
Datum: 06.09.10

### 01 FLEXWELL - Fernheizkabel FHK

#### 01.01 FLEXWELL - Fernheizkabel - Rohr

**Ausführungsbeschreibung 0001**
*FLEXWELL-Fernheizkabel (Heizung)*
Werkseitig vorgefertigtes und endgeprüftes,
doppelwandiges Edelstahlrohrsystem in
Verbundkonstruktion
Hersteller/ Typ: BRUGG/ FLEXWELL-Fernheizkabel
flexibel, selbstkompensierend, doppelwandig,
wärmegedämmt
Betriebstemperaturen:  von -169°C bis 150ºC
Auslegung:  PN 16 / PN 25
bestehend aus:
einem gewelltem Edelstahlinnenrohr, Überwachungsadern
zur lückenlosen Überwachung der gesamten Rohrleitung,
einer Wärmedämmung aus flexiblem FCKWfreien
PolyurethanHartschaum, einem gewellten
Edelstahlmantelrohr sowie einem durchgehendem
Korrosionsschutz aus einer Polymentschicht und einem
nahtlos aufextrudierten Polyethylen-Außenmantel,
entsprechend AGI-Arbeitsblatt Q 167.
für Heizungs- oder Brauchwasserleitungen
Ausführung siehe: FHK Arb.- Blatt 5.100/ 5.115

**01.01.000 Fernheizkabel 30/91**
FLEXWELL-Fernheizkabel wie zuvor, jedoch
Nennweite: DN 25
Innenrohr/ Mantelrohr[mm]: 30/91
Einheit: m

**01.01.001 Verlegung FLEXWELL - Fernheizkabel FHK 30/91**
Verlegung im bauseits vorbereiteten Graben
einschl. Transport der Ringe/ Trommeln vom Baulager
zum Montageort.
FLEXWELL - Fernheizkabel FHK 30/91, DN 25
Einheit: m

**01.01.002 Verlegung im Spülbohrverfahren**
Verlegung im Spülbohrverfahren
Zuführung des FLEXWELL - Fernheizkabel zur Zielgrube
der Bohrung und Montageunterstützung während des
Einziehvorganges
FLEXWELL - Fernheizkabel FHK 30/91, DN 25

**01.01.003 Fernheizkabel 39/116**
FLEXWELL-Fernheizkabel wie zuvor, jedoch
Nennweite: DN 32
Innenrohr/ Mantelrohr[mm]: 39/116
Einheit: m

**01.01.004 Verlegung FLEXWELL - Fernheizkabel FHK 39/116**
Verlegung im bauseits vorbereiteten Graben
einschl. Transport der Ringe/ Trommeln vom Baulager
zum Montageort.
FLEXWELL - Fernheizkabel FHK 39/116, DN 32
Einheit: m

**01.01.005 Verlegung im Spülbohrverfahren**
Verlegung im Spülbohrverfahren
Zuführung des FLEXWELL - Fernheizkabel zur Zielgrube
der Bohrung und Montageunterstützung während des
Einziehvorganges
FLEXWELL - Fernheizkabel FHK 39/116, DN 32

**01.01.006 Fernheizkabel 60/148**
FLEXWELL-Fernheizkabel wie zuvor, jedoch
Nennweite: DN 50
Innenrohr/ Mantelrohr[mm]: 60/148
Einheit: m

**01.01.007 Verlegung FLEXWELL - Fernheizkabel FHK 60/148**
Verlegung im bauseits vorbereiteten Graben
einschl. Transport der Ringe/ Trommeln vom Baulager
zum Montageort.
FLEXWELL - Fernheizkabel FHK 60/148, DN 50
Einheit: m

**01.01.008 Verlegung im Spülbohrverfahren**
Verlegung im Spülbohrverfahren
Zuführung des FLEXWELL - Fernheizkabel zur Zielgrube
der Bohrung und Montageunterstützung während des
Einziehvorganges
FLEXWELL - Fernheizkabel FHK 60/148, DN 50

**01.01.009 Fernheizkabel 75/171**
FLEXWELL-Fernheizkabel wie zuvor, jedoch
Nennweite: DN 65
Innenrohr/ Mantelrohr[mm]: 75/171
Einheit: m

**01.01.010 Verlegung FLEXWELL - Fernheizkabel FHK 75/171**
Verlegung im bauseits vorbereiteten Graben
einschl. Transport der Ringe/ Trommeln vom Baulager
zum Montageort.
 FLEXWELL - Fernheizkabel FHK 75/171, DN 65
Einheit: m

**01.01.011 Verlegung im Spülbohrverfahren**
Verlegung im Spülbohrverfahren
Zuführung des FLEXWELL - Fernheizkabel zur Zielgrube
der Bohrung und Montageunterstützung während des
Einziehvorganges
FLEXWELL - Fernheizkabel FHK 75/171, DN 65

**01.01.012 Fernheizkabel 98/171**
FLEXWELL-Fernheizkabel wie zuvor, jedoch
Nennweite: DN 80
Innenrohr/ Mantelrohr[mm]: 98/171
Einheit: m

**01.01.013 Verlegung FLEXWELL - Fernheizkabel FHK 98171**
Verlegung im bauseits vorbereiteten Graben
einschl. Transport der Ringe/ Trommeln vom Baulager
zum Montageort.
FLEXWELL - Fernheizkabel FHK 98/171, DN 80
Einheit: m

**01.01.014 Verlegung im Spülbohrverfahren**
Verlegung im Spülbohrverfahren
Zuführung des FLEXWELL - Fernheizkabel zur Zielgrube
der Bohrung und Montageunterstützung während des
Einziehvorganges
FLEXWELL - Fernheizkabel FHK 98/171, DN 80

**01.01.015 Fernheizkabel 98/220**
FLEXWELL-Fernheizkabel wie zuvor, jedoch
Nennweite: DN 80
Innenrohr/ Mantelrohr[mm]: 98/220
Einheit: m

**01.01.016 Verlegung FLEXWELL - Fernheizkabel FHK 98/220**
Verlegung im bauseits vorbereiteten Graben
einschl. Transport der Ringe/ Trommeln vom Baulager
zum Montageort.
FLEXWELL - Fernheizkabel FHK 98/220, DN 80

**01.01.017 Verlegung im Spülbohrverfahren**
Verlegung im Spülbohrverfahren
Zuführung des FLEXWELL - Fernheizkabel zur Zielgrube
der Bohrung und Montageunterstützung während des
Einziehvorganges
FLEXWELL - Fernheizkabel FHK 98/220, DN 80

**01.01.018 Fernheizkabel 127/220**
FLEXWELL-Fernheizkabel wie zuvor, jedoch
Nennweite: DN 100
Innenrohr/ Mantelrohr[mm]: 127/220
Einheit: m

**01.01.019 Verlegung FLEXWELL - Fernheizkabel FHK 127/220**
Verlegung im bauseits vorbereiteten Graben
einschl. Transport der Ringe/ Trommeln vom Baulager
zum Montageort.
FLEXWELL - Fernheizkabel FHK 127/220, DN 100

**01.01.020 Verlegung im Spülbohrverfahren**
Verlegung im Spülbohrverfahren
Zuführung des FLEXWELL - Fernheizkabel zur Zielgrube
der Bohrung und Montageunterstützung während des
Einziehvorganges
FLEXWELL - Fernheizkabel FHK 127/220, DN 100

**01.01.021 Fernheizkabel 147/220**
FLEXWELL-Fernheizkabel wie zuvor, jedoch
Nennweite: DN 125
Innenrohr/ Mantelrohr[mm]: 147/220
Einheit: m

**01.01.022 Verlegung FLEXWELL - Fernheizkabel FHK 147/220**
Verlegung im bauseits vorbereiteten Graben
einschl. Transport der Ringe/ Trommeln vom Baulager
zum Montageort.
FLEXWELL - Fernheizkabel FHK 147/220, DN 125

**01.01.023 Verlegung im Spülbohrverfahren**
Verlegung im Spülbohrverfahren
Zuführung des FLEXWELL - Fernheizkabel zur Zielgrube
der Bohrung und Montageunterstützung während des
Einziehvorganges
FLEXWELL - Fernheizkabel FHK 147/220, DN 125

**01.01.024 Fernheizkabel 200/310**
FLEXWELL-Fernheizkabel wie zuvor, jedoch
Nennweite: DN 150
Innenrohr/ Mantelrohr[mm]: 200/310
Einheit: m

**01.01.025 Verlegung FLEXWELL - Fernheizkabel FHK 200/310**
Verlegung im bauseits vorbereiteten Graben
einschl. Transport der Ringe/ Trommeln vom Baulager
zum Montageort.
FLEXWELL - Fernheizkabel FHk 200/310, DN 150

**01.01.026 Verlegung im Spülbohrverfahren**
Verlegung im Spülbohrverfahren
Zuführung des FLEXWELL - Fernheizkabel zur Zielgrube
der Bohrung und Montageunterstützung während des
Einziehvorganges
FLEXWELL - Fernheizkabel FHK 200/310, DN 150

**01.01.027 Ziehkopfmontage**
Montage des Ziehkopfes für die Verlegung des FLEXWELL -
Fernheizkabel im Horizontalspülbohrverfahren

#### 01.02 FLEXWELL - Fernheizkabel - Zubehör

##### 01.02.01 FHK - Anschlußverbindungen

**Ausführungsbeschreibung 0000**
*FHK Anschlussverbindung AV-GR PN25*
Anschlussverbindung
Hersteller/ Typ: BRUGG/ FHK AV-GR
zur Herstellung einer
kraftschlüssigen Verbindung von Innen- und
Außenwellrohr, sowie für den Übergang auf
weiterführende Rohrleitungen,
mit Anschlussvorrichtung für die Überwachungsanlage
Druckstufe: PN25
Dichtung:  Graphitring
Ausführung siehe: FHK Arb.- Blatt 5.315

**01.02.01.000 Anschlussverbindung GR 30/91 PN25**
Anschlussverbindung, wie zuvor, jedoch
Nennweite:  DN25
Mantelrohr: 91mm
liefern
Einheit: Stk

**01.02.01.001 Montage Anschlußverbindung GR 30/91**

**01.02.01.002 Anschlussverbindung GR 39/116 PN25**
Anschlussverbindung, wie zuvor, jedoch
Nennweite:  DN32
Mantelrohr: 116mm
liefern
Einheit: Stk

**01.02.01.003 Montage Anschlußverbindung GR 39/116**

**01.02.01.004 Anschlussverbindung GR 60/148 PN25**
Anschlussverbindung, wie zuvor, jedoch
Nennweite:  DN50
Mantelrohr: 148mm
liefern
Einheit: Stk

**01.02.01.005 Montage Anschlußverbindung GR 60/148**

**01.02.01.006 Anschlussverbindung GR 75/171 PN25**
Anschlussverbindung, wie zuvor, jedoch
Nennweite:  DN65
Mantelrohr: 171mm
liefern
Einheit: Stk

**01.02.01.007 Montage Anschlußverbindung GR 75/171 Montage Anschlußverbindung GR 75/ 171**
Montage Anschlußverbindung GR 75/171

**Ausführungsbeschreibung 0000**
*FHK Anschlussverbindung A PN16*
Anschlussverbindung
Hersteller/ Typ: BRUGG/ FHK AV-A
zur Herstellung einer
kraftschlüssigen Verbindung von Innen- und
Außenwellrohr, sowie für den Übergang auf
weiterführende Rohrleitungen,
mit Anschlussvorrichtung für die Überwachungsanlage
Druckstufe: PN16
Dichtung:  Bleiring
Ausführung siehe: FHK Arb.- Blatt 5.320

**01.02.01.008 Anschlussverbindung A 98/171 PN16**
Anschlussverbindung, wie zuvor, jedoch
Nennweite:  DN80
Mantelrohr: 171mm
Einheit: Stk

**01.02.01.009 Montage Anschlussverbindung A 98/171 PN16**

**01.02.01.010 Anschlussverbindung A 98/220 PN16**
Anschlussverbindung, wie zuvor, jedoch
Nennweite:  DN80
Mantelrohr: 220mm
Einheit: Stk

**01.02.01.011 Montage Anschlussverbindung A 98/220 PN16**

**01.02.01.012 Anschlussverbindung A 127/220 PN16**
Anschlussverbindung, wie zuvor, jedoch
Nennweite:  DN100
Mantelrohr: 220mm
Einheit: Stk

**01.02.01.013 Montage Anschlussverbindung A 127/220 PN16**

**01.02.01.014 Anschlussverbindung A 147/220 PN16**
Anschlussverbindung, wie zuvor, jedoch
Nennweite:  DN125
Mantelrohr: 220mm

**01.02.01.015 Montage Anschlussverbindung A 147/220 PN16**

**Ausführungsbeschreibung 0000**
*FHK Schweiß-Anschlussverbindung G PN25*
Schweiß-Anschlussverbindung
Hersteller/ Typ: BRUGG/ FHK AV-G
zur Herstellung einer
kraftschlüssigen Verbindung von Innen- und
Außenwellrohr, sowie für den Übergang auf
weiterführende Rohrleitungen,
mit Anschlussvorrichtung für die Überwachungsanlage
Druckstufe: PN25
Ausführung siehe: FHK Arb.- Blatt 5.325

**01.02.01.016 Schweiß-Anschlussverbindung G 30/91 PN25**
Schweiß-Anschlussverbindung, wie zuvor, jedoch
Nennweite:  DN25
Mantelrohr: 91mm
Einheit: Stk

**01.02.01.017 Montage Schweiß-Anschlussverbindung G 30/91 PN25**

**01.02.01.018 Schweiß-Anschlussverbindung G 39/116 PN25**
Schweiß-Anschlussverbindung, wie zuvor, jedoch
Nennweite:  DN32
Mantelrohr: 116mm
Einheit: Stk

**01.02.01.019 Montage Schweiß-Anschlussverbindung G 39/116 PN25**

**01.02.01.020 Schweiß-Anschlussverbindung G 60/148 PN25**
Schweiß-Anschlussverbindung, wie zuvor, jedoch
Nennweite:  DN50
Mantelrohr: 148mm
Einheit: Stk

**01.02.01.021 Montage Schweiß-Anschlussverbindung G 60/148 PN25**
Montage Schweiß-Anschlussverbindung G 39/116 PN25

**01.02.01.022 Schweiß-Anschlussverbindung G 75/171 PN25**
Schweiß-Anschlussverbindung, wie zuvor, jedoch
Nennweite:  DN65
Mantelrohr: 171mm
Einheit: Stk

**01.02.01.023 Montage Schweiß-Anschlussverbindung G 75/171 PN25**

**01.02.01.024 Schweiß-Anschlussverbindung G 98/171 PN25**
Schweiß-Anschlussverbindung, wie zuvor, jedoch
Nennweite:  DN80
Mantelrohr: 171mm
Einheit: Stk

**01.02.01.025 Montage Schweiß-Anschlussverbindung G98/171 PN25**

**01.02.01.026 Schweiß-Anschlussverbindung G 98/220 PN25**
Schweiß-Anschlussverbindung, wie zuvor, jedoch
Nennweite:  DN80
Mantelrohr: 220mm
Einheit: Stk

**01.02.01.027 Montage Schweiß-Anschlussverbindung G98/220 PN25**

**01.02.01.028 Schweiß-Anschlussverbindung G 127/220 PN25**
Schweiß-Anschlussverbindung, wie zuvor, jedoch
Nennweite:  DN100
Mantelrohr: 220mm
Einheit: Stk

**01.02.01.029 Montage Schweiß-Anschlussverbindung G127220 PN25**

**01.02.01.030 Schweiß-Anschlussverbindung G 147/220 PN25**
Schweiß-Anschlussverbindung, wie zuvor, jedoch
Nennweite:  DN125
Mantelrohr: 220mm
Einheit: Stk

**01.02.01.031 Montage Schweiß-Anschlussverbindung G147/220 PN25**

**01.02.01.032 Schweiß-Anschlussverbindung G 200/310 PN25**
Schweiß-Anschlussverbindung, wie zuvor, jedoch
Nennweite:  DN150
Mantelrohr: 310mm
Einheit: Stk

**01.02.01.033 Montage Schweiß-Anschlussverbindung G 200/310 PN25**

##### 01.02.02 FHK - Durchgangsverbindungen

**Ausführungsbeschreibung 0001**
*FHK Durchgangsverbindung PN16/25, Typ GR*
Durchgangsverbindung
Hersteller/ Typ: BRUGG/ FHK DV PN16/25
zur Verbindung von zwei FLEXWELL-Rohrleitungen vom
Typ FHK kompl. mit Anschlussverbindungen

Erforderliche Verbindungsmuffe ist nicht enthalten.
Druckstufe: PN16
Ausführung siehe: FHK Arb.- Blatt 5.305

**01.02.02.000 Durchgangsverbindung 30/91 PN16/25**
Durchgangsverbindung, wie zuvor, jedoch
Nennweite:  DN25
Mantelrohr: 91mm
Einheit: Stk

**01.02.02.001 Montage Durchgangsverbindung 30/91 PN16/25**

**01.02.02.002 Durchgangsverbindung 39/116 PN16/25**
Durchgangsverbindung, wie zuvor, jedoch
Nennweite:  DN32
Mantelrohr: 116mm
Einheit: Stk

**01.02.02.003 Montage Durchgangsverbindung 39/116 PN16/25**

**01.02.02.004 Durchgangsverbindung 60/148 PN16/25**
Durchgangsverbindung, wie zuvor, jedoch
Nennweite:  DN50
Mantelrohr: 148mm
Einheit: Stk

**01.02.02.005 Montage Durchgangsverbindung 60/148 PN16/25**

**01.02.02.006 Durchgangsverbindung 75/171 PN16/25**
Durchgangsverbindung, wie zuvor, jedoch
Nennweite:  DN65
Mantelrohr: 171mm
Einheit: Stk

**01.02.02.007 Montage Durchgangsverbindung 75/171 PN16/25**

**Ausführungsbeschreibung 0000**
*FHK Durchgangsverbindung PN16*
Durchgangsverbindung
Hersteller/ Typ: BRUGG/ FHK DV PN16
zur Verbindung von zwei FLEXWELL-Rohrleitungen vom
Typ FHK kompl. mit Anschlussverbindungen

Erforderliche Verbindungsmuffe ist nicht enthalten.
Druckstufe: PN16
Ausführung siehe: FHK Arb.- Blatt 5.305

**01.02.02.008 Durchgangsverbindung 98/171 PN16**
Durchgangsverbindung, wie zuvor, jedoch
Nennweite:  DN80
Mantelrohr: 171mm
Einheit: Stk

**01.02.02.009 Montage Durchgangsverbindung 98/171 PN16**

**01.02.02.010 Durchgangsverbindung 98/220 PN16**
Durchgangsverbindung, wie zuvor, jedoch
Nennweite:  DN80
Mantelrohr: 220mm
Einheit: Stk

**01.02.02.011 Montage Durchgangsverbindung 98/220 PN16**

**01.02.02.012 Durchgangsverbindung 127/220 PN16**
Durchgangsverbindung, wie zuvor, jedoch
Nennweite:  DN100
Mantelrohr: 220mm
Einheit: Stk

**01.02.02.013 Montage Durchgangsverbindung 127/220 PN16**

**01.02.02.014 Durchgangsverbindung 147/220 PN16**
Durchgangsverbindung, wie zuvor, jedoch
Nennweite:  DN125
Mantelrohr: 220mm
Einheit: Stk

**01.02.02.015 Montage Durchgangsverbindung 147/220 PN16**

**Ausführungsbeschreibung 0000**
*FHK Schweiß-Durchgangsverbindung PN25*
Schweiß-Durchgangsverbindung
Hersteller/ Typ: BRUGG/ FHK DV PN25
zur Verbindung von zwei FLEXWELL-Rohrleitungen vom
Typ FHK kompl. mit Anschlussverbindungen.

Erforderliche Verbindungsmuffe ist nicht enthalten.
Druckstufe: PN25
Ausführung siehe: FHK Arb.- Blatt 5.310

**01.02.02.016 Schweiß-Durchgangsverbindung 30/91 PN25**
Schweiß-Durchgangsverbindung, wie zuvor, jedoch
Nennweite:  DN25
Mantelrohr: 91mm
Einheit: Stk

**01.02.02.017 Montage Schweiß-Durchgangsverbindung 30/91 PN25**

**01.02.02.018 Schweiß-Durchgangsverbindung 39/116 PN25**
Schweiß-Durchgangsverbindung, wie zuvor, jedoch
Nennweite:  DN32
Mantelrohr: 116mm
Einheit: Stk

**01.02.02.019 Montage Schweiß-Durchgangsverbindung 39/116 PN25**

**01.02.02.020 Schweiß-Durchgangsverbindung 60/148 PN25**
Schweiß-Durchgangsverbindung, wie zuvor, jedoch
Nennweite:  DN50
Mantelrohr: 148mm
Einheit: Stk

**01.02.02.021 Montage Schweiß-Durchgangsverbindung 60/148 PN25**

**01.02.02.022 Schweiß-Durchgangsverbindung 75/171 PN25**
Schweiß-Durchgangsverbindung, wie zuvor, jedoch
Nennweite:  DN65
Mantelrohr: 171mm
Einheit: Stk

**01.02.02.023 Montage Schweiß-Durchgangsverbindung 75/171 PN25**

**01.02.02.024 Schweiß-Durchgangsverbindung 98/171 PN25**
Schweiß-Durchgangsverbindung, wie zuvor, jedoch
Nennweite:  DN80
Mantelrohr: 171mm
Einheit: Stk

**01.02.02.025 Montage Schweiß-Durchgangsverbindung 98/171 PN25**

**01.02.02.026 Schweiß-Durchgangsverbindung 98/220 PN25**
Schweiß-Durchgangsverbindung, wie zuvor, jedoch
Nennweite:  DN80
Mantelrohr: 220mm
Einheit: Stk

**01.02.02.027 Montage Schweiß-Durchgangsverbindung 98/220 PN25**

**01.02.02.028 Schweiß-Durchgangsverbindung 127/220 PN25**
Schweiß-Durchgangsverbindung, wie zuvor, jedoch
Nennweite:  DN100
Mantelrohr: 220mm
Einheit: Stk

**01.02.02.029 Montage Schweiß-Durchgangsverbindung 127220 PN25**
Montage Schweiß-Durchgangsverbindung 127/220 PN25

**01.02.02.030 Schweiß-Durchgangsverbindung 147/220 PN25**
Schweiß-Durchgangsverbindung, wie zuvor, jedoch
Nennweite:  DN125
Mantelrohr: 220mm
Einheit: Stk

**01.02.02.031 Montage Schweiß-Durchgangsverbindung 147/220 PN25**

**01.02.02.032 Schweiß-Durchgangsverbindung 200/310 PN25**
Schweiß-Durchgangsverbindung, wie zuvor, jedoch
Nennweite:  DN150
Mantelrohr: 310mm
Einheit: Stk

**01.02.02.033 Montage Schweiß-Durchgangsverbindung 300/310 PN25**

##### 01.02.03 FHK - T - Stücke

**Ausführungsbeschreibung 0000**
*FHK T-Verbindung*
T-Verbindung
Hersteller/ Typ: BRUGG/ FHK T
für FLEXWELL-Fernheizkabel,
wärmeisoliert, Überwachungsadern, mit
feuchtigkeitsdichtem äußeren PE-HD-Korrosionsschutz,

Erforderliche Anschlussverbindungen und
Übergangsmuffen sind nicht enthalten.
Medienrohr aus geschweißtem Stahlrohr
WkSt. P235TR nach EN 10217-1
Ausführung siehe: FHK Arb.- Blatt 5.310

**01.02.03.000 T-Verbindung 30/91-30/91**
T-Verbindung, wie zuvor, jedoch
Hauptltg. (DN/ Da): 25/90
Abgang  (DN/ Da): 25/90
Einheit: Stk

**01.02.03.001 Montage T-Stück 30/91**

**01.02.03.002 T-Verbindung 39/116- ...**
T-Verbindung, wie zuvor, jedoch
Hauptltg. (DN/ Da): 32/110
Abgang  (DN/ Da): [......]
Einheit: Stk

**01.02.03.003 Montage T-Stück 39/116**

**01.02.03.004 T-Verbindung 60/148- ...**
T-Verbindung, wie zuvor, jedoch
Hauptltg. (DN/ Da): 50/125
Abgang  (DN/ Da): [......]
Einheit: Stk

**01.02.03.005 Montage T-Stück 60/148**

**01.02.03.006 T-Verbindung 75/171- ...**
T-Verbindung, wie zuvor, jedoch
Hauptltg. (DN/ Da): 65/140
Abgang  (DN/ Da): [......]
Einheit: Stk

**01.02.03.007 Montage T-Stück 75/171**

**01.02.03.008 T-Verbindung 98/171- ...**
T-Verbindung, wie zuvor, jedoch
Hauptltg. (DN/ Da): 80/160
Abgang  (DN/ Da): [......]
Einheit: Stk

**01.02.03.009 Montage T-Stück 98/171**

**01.02.03.010 T-Verbindung 98/220- ...**
T-Verbindung, wie zuvor, jedoch
Hauptltg. (DN/ Da): 80/180
Abgang  (DN/ Da): [......]
Einheit: Stk

**01.02.03.011 Montage T-Stück 98/220**

**01.02.03.012 T-Verbindung 127/220- ...**
T-Verbindung, wie zuvor, jedoch
Hauptltg. (DN/ Da): 100/200
Abgang  (DN/ Da): [......]
Einheit: Stk

**01.02.03.013 Montage T-Stück 127/220**

**01.02.03.014 T-Verbindung 147/220- ...**
T-Verbindung, wie zuvor, jedoch
Hauptltg. (DN/ Da): 125/225
Abgang  (DN/ Da): [......]
Einheit: Stk

**01.02.03.015 Montage T-Stück 147/220**

**01.02.03.016 T-Verbindung 200/310- ...**
T-Verbindung, wie zuvor, jedoch
Hauptltg. (DN/ Da): 150/250
Abgang  (DN/ Da): [......]
Einheit: Stk

**01.02.03.017 Montage T-Stück 200/310**

##### 01.02.04 Hauseinführungsbogen

**Ausführungsbeschreibung 0000**
*FHK Hauseinführungsbogen*
Hauseinführungsbogen
Hersteller/ Typ: BRUGG/ FHK HEB
für FLEXWELL-Fernheizkabel,
für scharfwinklige Hauseinführungen oder Einführungen
durch die Fundamentplatte,
Bogen 90°, werkseitig vorisoliert,
Schenkellänge 1,5 x 1,5 m,
bestehend aus:
einem DIN-Stahlrohr, einer PUR-Hartschaumdämmung,
Überwachungsadern und einem PE-HD-Mantelrohr.

Erforderliche Anschlussverbindungen,Übergangsmuffen,
Mauerdichtringe und Schrumpfendkappen sind nicht
enthalten.

Medienrohr aus geschweißtem Stahlrohr WkSt.
P235GH nach EN 10217-2
* Halterungen zur Befestigung sind nicht enthalten und
  werden gesondert vergütet
Ausführung siehe: FHK Arb.- Blatt 5.350

**01.02.04.000 Hauseinführungsbogen DN 25/90 - 30/91**
Hauseinführungsbogen, wie zuvor, jedoch
Nennweite:  DN25
Mantelrohr: 90mm
Einheit: Stk

**01.02.04.001 Montage Hauseinführungsbogen DN 25/90 - 30/91**
Montage Hauseinführungsbogen DN25/90 - 30/91

**01.02.04.002 Hauseinführungsbogen DN 32/110 - 39/116**
Hauseinführungsbogen, wie zuvor, jedoch
Nennweite:  DN32
Mantelrohr: 110mm
Einheit: Stk

**01.02.04.003 Montage Hauseinführungsbogen DN 32/110 - 39/116**

**01.02.04.004 Hauseinführungsbogen DN 50/125 - 60/148**
Hauseinführungsbogen, wie zuvor, jedoch
Nennweite:  DN50
Mantelrohr: 125mm
Einheit: Stk

**01.02.04.005 Montage Hauseinführungsbogen DN 50/125 - 60/148**

**01.02.04.006 Hauseinführungsbogen DN 65/140 - 75/171**
Hauseinführungsbogen, wie zuvor, jedoch
Nennweite:  DN65
Mantelrohr: 140mm
Einheit: Stk

**01.02.04.007 Montage Hauseinführungsbogen DN 65/140 - 75/171**

**01.02.04.008 Hauseinführungsbogen DN 80/160 - 98/171**
Hauseinführungsbogen, wie zuvor, jedoch
Nennweite:  DN80
Mantelrohr: 160mm
Einheit: Stk

**01.02.04.009 Montage Hauseinführungsbogen DN 80/160 - 98/171**

**01.02.04.010 Hauseinführungsbogen DN 80/180 - 98/220**
Hauseinführungsbogen, wie zuvor, jedoch
Nennweite:  DN80
Mantelrohr: 180mm
Einheit: Stk

**01.02.04.011 Montage Hauseinführungsbogen DN 80/180 - 98/220**
Montage Hauseinführungsbogen DN 80/200 - 98/180

**01.02.04.012 Hauseinführungsbogen DN 100/200 - 127/220**
Hauseinführungsbogen, wie zuvor, jedoch
Nennweite:  DN100
Mantelrohr: 200mm
Einheit: Stk

**01.02.04.013 Montage Hauseinführungsbogen DN 100/200 - 127/220**

**01.02.04.014 Hauseinführungsbogen DN 125/225 - 147/220**
Hauseinführungsbogen, wie zuvor, jedoch
Nennweite:  DN125
Mantelrohr: 225mm
Einheit: Stk

**01.02.04.015 Montage Hauseinführungsbogen DN 125/220 - 147/220**

**01.02.04.016 Hauseinführungsbogen DN150/250 - 200/310**
Hauseinführungsbogen, wie zuvor, jedoch
Nennweite:  DN150
Mantelrohr: 250mm
Einheit: Stk

**01.02.04.017 Montage Hauseinführungsbogen DN 150/250 - 200/310**

##### 01.02.05 Übergangsmuffen

**Ausführungsbeschreibung 0000**
*FHK Übergang auf Kunststoffmantelrohr*
Übergangsmuffe RMBD für die Nachisolierung der
Verbindung von FLEXWELL zu FLEXWELL oder den Übergang
auf Kunststoffmantelrohr im Erdreich,
bestehend aus einer PE-HD- Reduziermuffe,
Schrumpfschläuchen, PUR- Schaum, Meldeaderverbindung.

Erforderliche Anschlussverbindungen sind nicht
enthalten. Die Schweißnahtverbindung zur
weiterführenden Rohrleitung ist nicht enthalten

**01.02.05.000 Übergangsmuffe RMBD 1 für FLEXWELL 30/91**
Übergangsmuffe RMBD 1 für FLEXWELL 30/91
Schrumpfbereich 140 - 85 mm
L = 900 mm
Einheit: Stk

**01.02.05.001 Montage RMBD 1**

**01.02.05.002 Übergangsmuffe RMBD 2 für FLEXWELL 39/116**
Übergangsmuffe RMBD 2 für FLEXWELL 39/116
Schrumpfbereich 174 - 105 mm
L = 900 mm
Einheit: Stk

**01.02.05.003 Montage RMBD 2**

**01.02.05.004 Übergangsmuffe RMBD 3 für FLEXWELL 60/148**
Übergangsmuffe RMBD 3 für FLEXWELL 60/148
Schrumpfbereich 218 - 120 mm
L = 900 mm
Einheit: Stk

**01.02.05.005 Montage RMBD 3**

**01.02.05.006 Übergangsmuffe RMBD 4 für FLEXWELL 75/171**
Übergangsmuffe RMBD 4 für FLEXWELL 75/171
Schrumpfbereich 242 - 135 mm
L = 900 mm
Einheit: Stk

**01.02.05.007 Montage RMBD 4**

**01.02.05.008 Übergangsmuffe RMBD 5 für FLEXWELL 98/171**
Übergangsmuffe RMBD 5 für FLEXWELL 98/171
Schrumpfbereich 242 - 160 mm
L = 900 mm
Einheit: Stk

**01.02.05.009 Montage RMBD 5**

**01.02.05.010 Übergangsmuffe RMBD 6 für FLEXWELL 98/220**
Übergangsmuffe RMBD 6 für FLEXWELL 98/220
Schrumpfbereich 305 - 195 mm
L = 900 mm
Einheit: Stk

**01.02.05.011 Montage RMBD 6**

**01.02.05.012 Übergangsmuffe RMBD 6 für FLEXWELL 127/220**
Übergangsmuffe RMBD 6 für FLEXWELL 127/220
Schrumpfbereich 305 - 195 mm
L = 900 mm
Einheit: Stk

**01.02.05.013 Montage RMBD 6**

**01.02.05.014 Übergangsmuffe RMBD 6 für FLEXWELL 147/220**
Übergangsmuffe RMBD 6 für FLEXWELL 147/220
Schrumpfbereich 305 - 195 mm
L = 900 mm
Einheit: Stk

**01.02.05.015 Montage RMBD 6**

**01.02.05.016 Übergangsmuffe RMA 0 für FLEXWELL 200/310**
Übergangsmuffe RMA 0 für FLEXWELL 200/310
Schrumpfbereich 350 - 245 mm
L = 900 mm
Einheit: Stk

**01.02.05.017 Montage RMA 0**

##### 01.02.06 Schweissnähte an Formteilen

**Ausführungsbeschreibung 0001**
*Schweissnaht zwischen Anschlußverbindung und Formteil*
Schweissnaht zwischen Anschlußverbindung
und FLEXWELL- T - Stück oder - Hauseinführungsbogen.
Ohne Röntgenprüfung

**01.02.06.000 Schweissnaht DN 25**
wie vor, jedoch DN 25

**01.02.06.001 Schweissnaht DN 32**
wie vor, jedoch DN 32

**01.02.06.002 Schweissnaht DN 50**
wie vor, jedoch DN 50

**01.02.06.003 Schweissnaht DN 65**
wie vor, jedoch DN 65

**01.02.06.004 Schweissnaht DN 80**
wie vor, jedoch DN 80

**01.02.06.005 Schweissnaht DN 100**
wie vor, jedoch DN 100

**01.02.06.006 Schweissnaht DN 125**
wie vor, jedoch DN 125

**01.02.06.007 Schweissnaht DN 150**
wie vor, jedoch DN 150

##### 01.02.07 Endkappe für Hauseinführungsbogen

**Ausführungsbeschreibung 0001**
*Endkappe*
Schrumpfendkappe zur stirnseitigen Abdichtung der PUR -
Wärmedämmung an FHK - Hauseinführungsbögen.
Wärmeschrumpfender Spritzwasserschutz

**01.02.07.000 Endkappe DN 25 / 90**
Endkappe wie zuvor, jedoch für FHK 30/91
Medienrohr: DN 25
Mantelrohr: Da 90
Menge: 1,000 St

**01.02.07.001 Endkappe DN 25 / 90 aufschrumpfen**

**01.02.07.002 Endkappe DN 32/110**
Endkappe wie zuvor, jedoch für FHK 39/116
Medienrohr: DN 32
Mantelrohr: Da 110
Menge: 1,000 St

**01.02.07.003 Endkappe DN 32/110 aufschrumpfen**

**01.02.07.004 Endkappe DN 50 / 125**
Endkappe wie zuvor, jedoch für FHK 60/148
Medienrohr: DN 50
Mantelrohr: Da 125
Menge: 1,000 St

**01.02.07.005 Endkappe DN 50/125 aufschrumpfen**

**01.02.07.006 Endkappe DN 65 / 140**
Endkappe wie zuvor, jedoch für FHK 75/171
Medienrohr: DN 65
Mantelrohr: Da 140
Menge: 1,000 St

**01.02.07.007 Endkappe DN 65/140 aufschrumpfen**

**01.02.07.008 Endkappe DN 80 / 160**
Endkappe wie zuvor, jedoch für FHK 98/171
Medienrohr: DN 80
Mantelrohr: Da 160
Menge: 1,000 St

**01.02.07.009 Endkappe DN 80/160 aufschrumpfen**

**01.02.07.010 Endkappe DN 80/180**
Endkappe wie zuvor, jedoch für FHK 98/220
Medienrohr: DN 80
Mantelrohr: Da 180
Menge: 1,000 St

**01.02.07.011 Endkappe DN 80 / 180 aufschrumpfen**

**01.02.07.012 Endkappe DN 100 / 200**
Endkappe wie zuvor, jedoch für FHK 127/220
Medienrohr: DN 100
Mantelrohr: Da 200
Menge: 1,000 St

**01.02.07.013 Endkappe DN 100/200 aufschrumpfen**

**01.02.07.014 Endkappe DN 125 / 225**
Endkappe wie zuvor, jedoch für FHK 147/220
Medienrohr: DN 125
Mantelrohr: Da 225
Menge: 1,000 St

**01.02.07.015 Endkappe DN 125/225 aufschrumpfen**

**01.02.07.016 Endkappe DN 150 / 250**
Endkappe wie zuvor, jedoch für FHK 200/310
Medienrohr: DN 150
Mantelrohr: Da 250
Menge: 1,000 St

**01.02.07.017 Endkappe DN 150/250 aufschrumpfen**

##### 01.02.08 Wanddurchführung für Hauseinführungsbogen

**Ausführungsbeschreibung 0001**
*Mauerdichtring*
Konisch geformter Dichtring aus profiliertem Neopren-
Gummi, geeignet zur Abdichtung vorhandener
Wanddurchführungen von FHK - Hauseinführungsbögen in
Gebäuden. Geeignet gegen nichtdrückendes Wasser
liefern und montieren

**01.02.08.000 Mauerdichtring Da 90**
Mauerdichtring wie zuvor, jedoch
für Mantelrohrdurchmesser:  90mm - FHK 30/91
Menge: 1,000 St

**01.02.08.001 Mauerdichtring Da 90 mm aufschieben**

**01.02.08.002 Mauerdichtring Da 110**
Mauerdichtring wie zuvor, jedoch
für Mantelrohrdurchmesser:  110 mm - FHK 39/116
Menge: 1,000 St

**01.02.08.003 Mauerdichtring Da 110 mm aufschieben**

**01.02.08.004 Mauerdichtring Da 125**
Mauerdichtring wie zuvor, jedoch
für Mantelrohrdurchmesser:  125 mm - FHK 60/148
Menge: 1,000 St

**01.02.08.005 Mauerdichtring Da 125 mm aufschieben**

**01.02.08.006 Mauerdichtring Da 140**
Mauerdichtring wie zuvor, jedoch
für Mantelrohrdurchmesser:  140 mm - FHK 75/171
Menge: 1,000 St

**01.02.08.007 Mauerdichtring Da 140 mm aufschieben**

**01.02.08.008 Mauerdichtring Da 160**
Mauerdichtring wie zuvor, jedoch
für Mantelrohrdurchmesser:  160 mm - FHK 98/171
Menge: 1,000 St

**01.02.08.009 Mauerdichtring Da 160 mm aufschieben**

**01.02.08.010 Mauerdichtring Da 180**
Mauerdichtring wie zuvor, jedoch
für Mantelrohrdurchmesser:  180 mm - FHK 98/220
Menge: 1,000 St

**01.02.08.011 Mauerdichtring Da 180 mm aufschieben**

**01.02.08.012 Mauerdichtring Da 200**
Mauerdichtring wie zuvor, jedoch
für Mantelrohrdurchmesser:  200 mm - FHK 127/220
Menge: 1,000 St

**01.02.08.013 Mauerdichtring Da 200 mm aufschieben**

**01.02.08.014 Mauerdichtring Da 225**
Mauerdichtring wie zuvor, jedoch
für Mantelrohrdurchmesser:  225 mm - FHK 147/220
Menge: 1,000 St

**01.02.08.015 Mauerdichtring Da 225 mm aufschieben**

**01.02.08.016 Mauerdichtring Da 250**
Mauerdichtring wie zuvor, jedoch
für Mantelrohrdurchmesser:  250 mm - FHK 200/310
Menge: 1,000 St

**01.02.08.017 Mauerdichtring Da 250 mm aufschieben**

##### 01.02.09 FLEXWELL - Wanddurchführungen

**Ausführungsbeschreibung 0000**
*Mauerdurchführung für FLEXWELL (Gussring)*
Mauerdurchführung für FLEXWELL-Fernheizkabel
Hersteller/ Typ: BRUGG/ FHK Gussring MD
aus profilierter Guss-Dichtungsbuchse mit
dauerbeständigem Dichtring, dicht gegen
nichtdrückendes Wasser bis 0,3 bar.
(Herstellen der Kernbohrung oder Mauerdurchbrüche, und
Verschließen der Mauerdurchbrüche mittels Quellmörtel
nicht enthalten) Ausführung siehe: FHK Arb.- Blatt
5.330

**01.02.09.000 Mauerdurchführung Gussring 30/91**
Mauerdurchführung für FLEXWELL, wie zuvor, jedoch
Nennweite: DN25
für FHK:  30/91
Einheit: Stk

**01.02.09.001 Mauerdurchführung FHK 30/91 montieren**

**01.02.09.002 Mauerdurchführung Gussring 39/116**
Mauerdurchführung für FLEXWELL, wie zuvor, jedoch
Nennweite: DN32
für FHK:  39/116
Einheit: Stk

**01.02.09.003 Mauerdurchführung FHK 39/116 montieren**

**01.02.09.004 Mauerdurchführung Gussring 60/148**
Mauerdurchführung für FLEXWELL, wie zuvor, jedoch
Nennweite: DN50
für FHK:  60/148
Einheit: Stk

**01.02.09.005 Mauerdurchführung FHK 60/148 montieren**

**01.02.09.006 Mauerdurchführung Gussring 75/171**
Mauerdurchführung für FLEXWELL, wie zuvor, jedoch
Nennweite: DN65
für FHK:  75/171
Einheit: Stk

**01.02.09.007 Mauerdurchführung FHK 75/171 montieren**

**01.02.09.008 Mauerdurchführung Gussring 98/171**
Mauerdurchführung für FLEXWELL, wie zuvor, jedoch
Nennweite: DN80
für FHK:  98/171
Einheit: Stk

**01.02.09.009 Mauerdurchführung FHK 98/171 montieren**

**01.02.09.010 Mauerdurchführung Gussring 98/220**
Mauerdurchführung für FLEXWELL, wie zuvor, jedoch
Nennweite: DN80
für FHK:  98/220
Einheit: Stk

**01.02.09.011 Mauerdurchführung FHK 98/220 montieren**

**01.02.09.012 Mauerdurchführung Gussring 127/220**
Mauerdurchführung für FLEXWELL, wie zuvor, jedoch
Nennweite: DN100
für FHK:  127/220
Einheit: Stk

**01.02.09.013 Mauerdurchführung FHK 127/220 montieren**

**01.02.09.014 Mauerdurchführung Gussring 147/220**
Mauerdurchführung für FLEXWELL, wie zuvor, jedoch
Nennweite: DN125
für FHK:  147/220
Einheit: Stk

**01.02.09.015 Mauerdurchführung FHK 147/220 montieren**

**01.02.09.016 Mauerdurchführung Gussring 200/310**
Mauerdurchführung für FLEXWELL, wie zuvor, jedoch
Nennweite: DN150
für FHK:  200/310
Einheit: Stk

**01.02.09.017 Mauerdurchführung FHK 200/310 montieren**

**Ausführungsbeschreibung 0000**
*Mauerdurchführung für FLEXWELL (Ringraum)*
Mauerdurchführung für FLEXWELL-Fernheizkabel
Hersteller/ Typ: BRUGG/ FHK Ringraum
in Gebäude oder Schächten, dicht gegen drückendes
Wasser, bestehend aus je 1 Stck. Ringraum
Dichtungseinsatz Typ A und Typ C40 für Kernbohrung,
Faserzement - Futterrohr oder Stahlhülsrohr.

Stahlhülsrohre (mit Korrosionsschutz), Futterrohre
oder
Kernbohrungen sind nicht enthalten
Ausführung siehe: FHK Arb.- Blatt 5.335

**01.02.09.018 Mauerdurchführung Ringraum 30/91**
Mauerdurchführung für FLEXWELL, wie zuvor, jedoch
Nennweite: DN25
für FHK:  30/91
Einheit: Stk

**01.02.09.019 Montage Ringraumdichtung FHK 30/91**

**01.02.09.020 Mauerdurchführung Ringraum 39/116**
Mauerdurchführung für FLEXWELL, wie zuvor, jedoch
Nennweite: DN32
für FHK:  39/116
Einheit: Stk

**01.02.09.021 Montage Ringraumdichtung FHK 39/116**

**01.02.09.022 Mauerdurchführung Ringraum 60/148**
Mauerdurchführung für FLEXWELL, wie zuvor, jedoch
Nennweite: DN50
für FHK:  60/148
Einheit: Stk

**01.02.09.023 Montage Ringraumdichtung FHK 60/148**

**01.02.09.024 Mauerdurchführung Ringraum 75/171**
Mauerdurchführung für FLEXWELL, wie zuvor, jedoch
Nennweite: DN65
für FHK:  75/171
Einheit: Stk

**01.02.09.025 Montage Ringraumdichtung FHK 75/171**

**01.02.09.026 Mauerdurchführung Ringraum 98/171**
Mauerdurchführung für FLEXWELL, wie zuvor, jedoch
Nennweite: DN80
für FHK:  98/171
Einheit: Stk

**01.02.09.027 Montage Ringraumdichtung FHK 98/171**

**01.02.09.028 Mauerdurchführung Ringraum 98/220**
Mauerdurchführung für FLEXWELL, wie zuvor, jedoch
Nennweite: DN80
für FHK:  98/220
Einheit: Stk

**01.02.09.029 Montage Ringraumdichtung FHK 98/220**

**01.02.09.030 Mauerdurchführung Ringraum 127/220**
Mauerdurchführung für FLEXWELL, wie zuvor, jedoch
Nennweite: DN100
für FHK:  127/220
Einheit: Stk

**01.02.09.031 Montage Ringraumdichtung FHK 127/220**

**01.02.09.032 Mauerdurchführung Ringraum 147/220**
Mauerdurchführung für FLEXWELL, wie zuvor, jedoch
Nennweite: DN125
für FHK:  147/220
Einheit: Stk

**01.02.09.033 Montage Ringraumdichtung FHK 147/220**

**01.02.09.034 Mauerdurchführung Ringraum 200/310**
Mauerdurchführung für FLEXWELL, wie zuvor, jedoch
Nennweite: DN150
für FHK:  200/310
Einheit: Stk

**01.02.09.035 Montage Ringraumdichtung FHK 200/310**

##### 01.02.10 Sonstiges

**01.02.10.000 Trassenwarnband**
Trassenwarnband
Hersteller/ Typ: BRUGG/ TWB
als Markierung von Vor- und Rücklauf der
eingesandeten Rohrleitungen.
Material:  PE-Folie,
Breite:  40mm,
Dicke:  0,1mm
Länge:  100m/ Rolle
Beschriftung:"Achtung Fernwärmeleitung",
Das Warnband wird 100-200mm über jedes einzelne im
Erdreich verlegte Leitung verlegt.
Menge: 1,000 St

**01.02.10.001 Werkszeugnis**
Abnahmeprüfzeugnis für FLEXWELL - Fernheizkabel gemäß
DIN EN 10204 3.1

**01.02.10.002 Trennen und Ausbiegen**
Trennen und Ausbiegen des, nach BRUGG - Vorgaben,
freigelegten FLEXWELL- Fernheizkabel
s. Katalogblätter 5.565 - 5.580

**01.02.10.003 Konfektionierung FLEXWELL - Fernheizkabel**
Werksseitige Vorkonfektionierung des FLEXWELL -
Fernheizkabel

**01.02.10.004 Stundenlohnarbeiten Obermonteur**
Stundenlohnarbeiten Obermonteur
zum Nachweis

**01.02.10.005 Stundenlohnarbeiten Fachmonteur**
Stundenlohnarbeiten Fachmonteur
zum Nachweis

**01.02.10.006 Anfahrtkosten**
Kosten der An - und Abfahrt
nach Aufwand

#### 01.03 Lecküberwachung

**01.03.000 Aderanschlussdose**
Aderanschlussdose
Hersteller/ Typ: BRUGG/ BS-AD
Material Kunststoff, mit Deckel geschraubt,
Montageart Aufputz
mit Klemmleiste,
zur Installation in Gebäuden und im geschützten
Außenbereich
als Abschluss des Lecküberwachungssystems
Liefern und montieren
Einheit: Stk

**01.03.001 Messdose**
Messdose
Hersteller/ Typ: BRUGG/ BS-MAD
Material Kunststoff, mit Deckel geschraubt,
Montageart Aufputz
mit Klemmleiste,
zur Installation in Gebäuden und im geschützten
Außenbereich
Anschlussbuchsen für Handmessgerät
als Abschluss des Lecküberwachungssystems
Liefern und montieren
Einheit: Stk

**01.03.002 Inbetriebnahme**
Inbetriebnahme der Lecküberwachungsanlage
einschl. prüfen und Probebetrieb
Menge: 1,000 psch

**01.03.004 Überwachungsgerät (bis 1000m)**
Überwachungsgerät
Hersteller/ Typ: BRUGG/ WIREM-MULTICONTROL BS-300-12
zur permanenten Überwachung von max. 1000m Rohr mit
getrennter Leuchtdiodenanzeige für Betriebsbereitschaft, Meldung allgemein, Isolationsfehler,
Fühlerschleifenunterbrechung und Rohranschlussfehler;
mit außen liegenden Tastern für allgemeinen
Funktionstest und Rückstellung des Alarmrelais; mit
zwei Leuchtdiodenleisten zur Anzeige des
-Ist-Isolationszustandes und der
-einstellbaren Isolations-Meldeschwelle (3...1000kOhm)
einschließlich Relais für den Anschluss
zusätzlicher optischer und/oder akustischer
Alarmgeräte als Fernmeldung.
Netzanschluss: 230V, 50/60Hz (bauseits)
Gehäuseabmessungen: B=120, H=300, T=80 mm
Liefern und montieren
Menge: 1,000 Stk

**01.03.005 Anschlusskabel für Überwachungsgerät**
Anschlusskabel für Überwachungsgerät
für Selbstmontage des BS-300-12
Menge: 1,000 Stk

**01.03.006 Meßprotkoll**
Erstellen eines Meßprotokoll mit den, nach Abschluß der
Verlegung, eingemessenen Werten
